# Módulo de 4 relés supervisados, referencia MD4L de Cofem

- Propiedad del archivo: CONSTRUNARIO
- Formato: FIEBDC-3/2012
- Programa: Construnario Versión 3.51
- Fecha de los precios: 08/03/2024
- Divisa: EUR

**MD4L** u Módulo de 4 relés supervisados, referencia MD4L de Cofem
Precio: 102.38
Módulo de disparo de 4 relés
