# Módulo de salida de 2 relés libres de tensión (alimentación en lazo), referencia MDA2YLT de Cofem. Se suministra con caja

- Propiedad del archivo: CONSTRUNARIO
- Formato: FIEBDC-3/2012
- Programa: Construnario Versión 3.51
- Fecha de los precios: 08/03/2024
- Divisa: EUR

**MDA2YLT** u Módulo de salida de 2 relés libres de tensión (alimentación en lazo), referencia MDA2YLT de Cofem. Se suministra con caja
Precio: 124.94
Módulo analógico microprocesado y direccionable (con aislador de cortocircuito) que se instala como un elemento más del bucle. Los módulos se alimentan por la conexión al bucle,no precisa alimentación auxiliar. El parpadeo del led rojo transparente nos indica la comunicación con la central. El led rojo transparente encendido fijo indica el disparo de uno o ambos relés. Es un módulo de dos salidas de relés de accionamiento independiente (dos funciones), temporización independiente, así como combinación de sensores que los activan. Las salidas de R1 y R2 son libres de tensión C/ NC/ NA. Mediante este módulo podemos controlar puertas y compuertas cortafuegos.
