# Módulo wifi compatible con toda la gama EYEdetection, referencia MDAHWF+ de Cofem

- Propiedad del archivo: CONSTRUNARIO
- Formato: FIEBDC-3/2012
- Programa: Construnario Versión 3.51
- Fecha de los precios: 08/03/2024
- Divisa: EUR

**MDAHWFplus** u Módulo wifi compatible con toda la gama EYEdetection, referencia MDAHWF+ de Cofem
Precio: 73.46
Módulo wifi compatible con toda la gama EYEdetection, para conectar los detectores, mediante aplicación
