# Módulo de conexión remote referencia MDCRM de Cofem

- Propiedad del archivo: CONSTRUNARIO
- Formato: FIEBDC-3/2012
- Programa: Construnario Versión 3.51
- Fecha de los precios: 08/03/2024
- Divisa: EUR

**MDCRM** u Módulo de conexión remote referencia MDCRM de Cofem
Precio: 155.44
El sistema Cofem Remote de las centrales algorítmico-direccionables Lyon Remote, Compact Lyon y Zafir permite conectarse a ellas desde cualquier lugar, permitiendo actuar en la configuración, visualizar datos de mantenimiento y tener gestión on-line. De esta manera se puede interactuar con la central durante la puesta en marcha de la instalación y posteriormente para gestionar la planificación de mantenimiento o dar soporte a los clientes on-line en tiempo real, desde sus oficinas o cualquier otro lugar por medio de tablet, teléfono móvil o PC con acceso a internet. Características técnicas: Ver y actuar sobre el estado de la central durante la instalación/puesta en marcha del sistema. Ver y actuar sobre el estado de la central en red local del cliente. Ver y actuar sobre el estado de la central durante el mantenimiento. Gestión de eventos y alertas.
