# Marco tapajuntas para empotrar AEX-P, pintado, referencia MPAEXP de Cofem

- Propiedad del archivo: CONSTRUNARIO
- Formato: FIEBDC-3/2012
- Programa: Construnario Versión 3.51
- Fecha de los precios: 08/03/2024
- Divisa: EUR

| Código | Ud | Descripción | Precio |
|---|---|---|---|
| MPAEXP | u | Marco tapajuntas para empotrar AEX-P, pintado, referencia MPAEXP de Cofem | 36.09 |
