# Módulo analógico microprocesado y direccionable, referencia MSTAY8 de Cofem. 8 entradas de señales técnicas configurables. Se suministra con caja

- Propiedad del archivo: CONSTRUNARIO
- Formato: FIEBDC-3/2012
- Programa: Construnario Versión 3.51
- Fecha de los precios: 08/03/2024
- Divisa: EUR

**MSTAY8** u Módulo analógico microprocesado y direccionable, referencia MSTAY8 de Cofem. 8 entradas de señales técnicas configurables. Se suministra con caja
Precio: 117.91
Módulo analógico microprocesado y direccionable (con aislador de cortocircuito) que se instala como un elemento más del bucle. Dispone de ocho entradas para supervisar equipos externos al sistema. Es de aplicación típica para señalizar el estado de otros sistemas de detección en donde pudieran existir conexión de sensores de flujo en el caso de instalaciones de sprinklers, finales de carrera en el caso de puertas cortafuego, ascensores, nivel de depósitos, grupos de presión, etc. Dichas entradas son configurables mediante microswitch de la siguiente manera: - Supervisadas (pin 1 µswitch en ON); en estado de reposo supervisa la línea exterior por medio de una resistencia de 33KO, indicando el estado de línea abierta o línea cruzada. Conectando una resistencia de 10kO en paralelo se activará la entrada corresp - Activas por contacto cerrado (pin 1 µswitch en OFF y pin 3 µswitch en OFF); la entrada en reposo debe estar con los contactos abiertos, en caso de evento se deberán cruzar los contactos de la entrada. Esta será la configuración de fábrica. - Activas por contacto abierto (pin 1 µswitch en OFF y pin 3 µswitch en ON); la entrada en reposo debe estar con los contactos cruzados, en caso de evento se deberán abrir los contactos. Mediante el pin 2 del µswitch de configuración seleccionaremos el tipo de evento que enviará el módulo a la central; ON Avería y OFF Alarma. La configuración de las entradas es común para todas. El parpadeo del led rojo transparente nos indica la comunicación con la central, así como si permanece encendido fijo nos indica la activación de una o varias entradas. Este módulo dispone de una salida para la activación de un piloto remoto, que se activa cuando está en estado de alarma. El Módulo de Señales Técnicas se alimenta por la conexión al bucle.
