# Módulo microprocesado y direccionable, referencia MYOA de Cofem. 1 entrada y 1 salida supervisadas

- Propiedad del archivo: CONSTRUNARIO
- Formato: FIEBDC-3/2012
- Programa: Construnario Versión 3.51
- Fecha de los precios: 08/03/2024
- Divisa: EUR

**MYOA** u Módulo microprocesado y direccionable, referencia MYOA de Cofem. 1 entrada y 1 salida supervisadas
Precio: 104.42
Módulo microprocesado y direccionable (con aislador de cortocircuito) que se instala como un elemento más del bucle. Este módulo dispone de un relé con alimentación de 30V externa y una entrada de señal técnica para discernir el estado abierto o cerrado de un contacto seco. El módulo está protegido por un fusible autorearmable de 0,9A y la salida del relé con 0,5A. El módulo se alimenta por la conexión al bucle, pero precisa de una alimentación auxiliar de 30V, que proporcione la energía necesaria a los dispositivos gobernados por el relé marcado como “R1”. El relé se programa con una sola función (sirena, maniobras o relé cruzado) así como en su temporización y combinación de sensores que los activan. Así mismo, se supervisa la presencia de tensión en la línea de alimentación auxiliar de 30V y también en la salida del relé. La tensión suministrada por la salida de relé es de 30V. La entrada de señal técnica lleva conectado en serie con el contacto seco una resistencia de 10kO. En estado de reposo el contacto debe estar abierto y en caso de anomalía debe estar cerrado. En la entrada (marcada como IN2) detecta el contacto cerrado con categoría de ALARMA. Existe también la versión MYOAF, cuyo funcionamiento es idéntico al MYOA, a excepción de que el contacto cerrado se detecta como AVERÍA. El MYOA supervisa cada línea exterior (salida de relé y de la entrada de señal técnica) con una resistencia de 33kO en cada una, indicando el estado de línea abierta o línea cruzada. El parpadeo del led rojo transparente nos indica la comunicación con la central. El encendido permanente del led rojo indica el estado de alarma en su entrada, mientras que el encendido del led verde indica el disparo del relé. Se suministra en módulos rectangulares fabricados en ABS termorresistente. El módulo MYOA está certificado de acuerdo a la Norma EN 54-18 por AENOR, y con marcado CE según el Reglamento Europeo de Productos de la Construcción (UE) Nº305/2011.
