# Boca de incendio equipada, ø45, referencia P6415PCI de Cofem. Pintada en rojo puerta ciega inox 15m de manguera

- Propiedad del archivo: CONSTRUNARIO
- Formato: FIEBDC-3/2012
- Programa: Construnario Versión 3.51
- Fecha de los precios: 08/03/2024
- Divisa: EUR

**P6415PCI** u Boca de incendio equipada, ø45, referencia P6415PCI de Cofem. Pintada en rojo puerta ciega inox 15m de manguera
Precio: 349.60
Boca de Incendio Equipada Ø45 mm según norma UNE/EN 671-2. Modelo P6420 con 20 m de manguera plana y 15 m el modelo P6415. Está compuesta por: Armario horizontal construido en chapa de acero de 1 mm de espesor, pintado en color rojo RAL 3000, de medidas 640 x 500 x 160 mm, con puerta semiciega inoxidable y cerradura de apertura fácil, provisto de pretaladro para la entrada de alimentación, manguera, lanza, válvula de asiento y manómetro. La BIE se podrá fabricar en otro color, teniendo el RAL proporcionado por el cliente, y podrá montarse sobre arco de sujeción para montaje en suelo. Igualmente, bajo demanda, el diseño de la puerta del armario tiene varias opciones: estándar, ciega roja, ciega blanca, estándar marco rojo, estándar marco blanco, puerta ciega inox, totalmente Inox, etc. Características: · Devanadera de radios de diámetro 350 mm. · Manguera plana de Ø45 mm y 15 ó 20 m de longitud, fabricada según Norma UNE 23.091/2A y con marca CE de conformidad a Norma, racorada en sus dos extremos con rácores según UNE 23.400 de Ø45 mm, uso ligero. · Válvula de asiento con salida a 120º, construida en latón, con roscas de 1 ½” y con racor según UNE 23.400 de Ø45 mm uso ligero. · Manómetro graduado de 0 a 16 bares. · Lanza de tres efectos: cierre, pulverización y chorro, conectada al extremo de la manguera por medio de rácores de uso ligero.
