# Armario para boca de incendios equipada P64, referencia CP64AR de Cofem. Medidas: 640x500x150 mm estándar

- Propiedad del archivo: CONSTRUNARIO
- Formato: FIEBDC-3/2012
- Programa: Construnario Versión 3.51
- Fecha de los precios: 08/03/2024
- Divisa: EUR

| Código | Ud | Descripción | Precio |
|---|---|---|---|
| P64AR | u | Armario para boca de incendios equipada P64, referencia CP64AR de Cofem. Medidas: 640x500x150 mm estándar | 87.61 |
