# Indicador de acción remoto del sistema algorítmico de detección de incendio, referencia PIAL de Cofem

- Propiedad del archivo: CONSTRUNARIO
- Formato: FIEBDC-3/2012
- Programa: Construnario Versión 3.51
- Fecha de los precios: 08/03/2024
- Divisa: EUR

**PIAL** u Indicador de acción remoto del sistema algorítmico de detección de incendio, referencia PIAL de Cofem
Precio: 9.49
Indicador de acción remoto del sistema algorítmico de detección de incendios. El PIAL permite mostrar la indicación de alarma de los detectores analógicos Cofem. Casos típicos de utilización: Lugares donde los elementos del sistema de detección no son visibles, como por ejemplo, en el interior de falsos techos, en los que el PIAL se puede situar de forma visible en la parte inferior del techo o cercano en la pared. Habitaciones de accesibilidad reducida o que se necesita realizar un gran recorrido de inspección para la identificación del elemento en alarma, como por ejemplo en habitaciones de hoteles, donde el PIAL se puede colocar sobre el marco de la puerta de cada habitación haciendo muy fácil identificarlo. El PIAL muestra el estado de alarma por la activación permanente de luz roja. Es un elemento sencillo de instalar, tanto por su conexionado eléctrico, como por su fijación. Además permite adaptarse a las cajas de mecanismos o aparellaje. Características: • Permite identificar el estado de alarma desde cualquier dirección perpendicular a su instalación. • Fácil conexionado, con polaridad. • Permite instalarse sobre cajas de mecanismos o aparellaje. • Luz roja producida por dos leds, lo que aumenta su fiabilidad ante el fallo de alguno de ellos. • Fabricado en ABS termorresistente. La base y la tapa son de color blanco, el visor de color rojo.
