# Placa PVC fotoluminiscente 210x297mm "Boca de incendio", referencia PL-FC511 de Cofem

- Propiedad del archivo: CONSTRUNARIO
- Formato: FIEBDC-3/2012
- Programa: Construnario Versión 3.51
- Fecha de los precios: 08/03/2024
- Divisa: EUR

**PL-FC511** u Placa PVC fotoluminiscente 210x297mm "Boca de incendio", referencia PL-FC511 de Cofem
Precio: 4.34
Placa fotoluminiscente fabricada en PVC de dimensiones 210x297mm para señalización de boca de incendio.
