# Poliestireno cristal para puerta semiciega P64, referencia PLACR3 de Cofem

- Propiedad del archivo: CONSTRUNARIO
- Formato: FIEBDC-3/2012
- Programa: Construnario Versión 3.51
- Fecha de los precios: 08/03/2024
- Divisa: EUR

**PLAP64** u Poliestireno cristal para puerta semiciega P64, referencia PLACR3 de Cofem
Precio: 23.98
Poliestireno cristal para colocar en las puertas semiciegas de las BIEs modelo "P64".
