# Placa PVC fotoluminiscente 210x297mm "Salida", referencia PLFT711 de Cofem

- Propiedad del archivo: CONSTRUNARIO
- Formato: FIEBDC-3/2012
- Programa: Construnario Versión 3.51
- Fecha de los precios: 07/05/2024
- Divisa: EUR

**PLFT711** u Placa PVC fotoluminiscente 210x297mm "Salida", referencia PLFT711 de Cofem
Precio: 4.83
Placa fotoluminiscente fabricada en PVC de dimensiones 297x105 mm para señalización de salida.
