# Pulsador de disparo certificado, referencia PUC-DRE de Cofem

- Propiedad del archivo: CONSTRUNARIO
- Formato: FIEBDC-3/2012
- Programa: Construnario Versión 3.51
- Fecha de los precios: 08/03/2024
- Divisa: EUR

**PUC-DRE** u Pulsador de disparo certificado, referencia PUC-DRE de Cofem
Precio: 57.42
Pulsadores manuales de paro y disparo de sistemas de extinción mediante agentes gaseosos. Los pulsadores se activan rompiendo el elemento frágil (cristal). Dispone de una tapa protectora para evitar activaciones accidentales. El modelo PUC-DRE es pulsador de disparo de extinción de color amarillo, en base a la norma EN 12094-3. El modelo PUC-PRE es pulsador de paro de extinción de color azul, en base a la norma EN 12094-3.
