# Fuente de alimentación acabado remote 5 Ah/ 24v, referencia PWS05 de Cofem

- Propiedad del archivo: CONSTRUNARIO
- Formato: FIEBDC-3/2012
- Programa: Construnario Versión 3.51
- Fecha de los precios: 07/05/2024
- Divisa: EUR

**PWS05** u Fuente de alimentación acabado remote 5 Ah/ 24v, referencia PWS05 de Cofem
Precio: 240.94
Fuente de Alimentación Externa conmutada. Existen 2 modelos dependiendo de la necesidad de alimentación del sistema: PWS03: Capacidad de alimentación de 3A (100W). PWS05: Capacidad de alimentación de 5A (155W). La PWS se ofrece instalada en el interior de un cofre de 416x321x132 mm (sin puerta), lo que permite disponer de un espacio adicional para situar las baterías necesarias en su interior. Características: · Capacidad de alimentación de 3A (modelo PWS03) ó 5A (modelo PWS05). · PWS incorporada en cofre, lo que permite instalar las baterías necesarias en su interior. · Cofre metálico. · Cargador de baterías incorporado. · Existente variante con cofre acabado London (FAE03Y / 05Y).
