# Racor manguera ĝ45, referencia RM45 de Cofem. Uso ligero

- Propiedad del archivo: CONSTRUNARIO
- Formato: FIEBDC-3/2012
- Programa: Construnario Versión 3.51
- Fecha de los precios: 08/03/2024
- Divisa: EUR

| Código | Ud | Descripción | Precio |
|---|---|---|---|
| RM45 | u | Racor manguera ĝ45, referencia RM45 de Cofem. Uso ligero | 8.71 |
