# Sistema de gestión remoto (tablet + software), referencia RMS de Cofem

- Propiedad del archivo: CONSTRUNARIO
- Formato: FIEBDC-3/2012
- Programa: Construnario Versión 3.51
- Fecha de los precios: 08/03/2024
- Divisa: EUR

**RMS** u Sistema de gestión remoto (tablet + software), referencia RMS de Cofem
Precio: 1596.49
Display Táctil Remoto para instalar en el local o edificio que permite la gestión de las incidencias del sistema de detección y alarma de incendios con una formación del personal reducida. El display está pensado para colocarse en un lugar accesible para el personal responsable de la instalación permitiendo una visualización sencilla, clara e intuitiva de las alarmas, averías y desconexiones del sistema de detección y alarma de incendio. En caso de eventos, el usuario puede realizar desde ella acciones inmediatas predeterminadas acordes a los eventos reportados como reset del evento, paro sirenas o evacuación. Por su simplicidad en la presentación de la información y actuación sobre los eventos, el personal necesita muy poca formación para su uso, lo que hace que en situaciones de emergencia y estrés, resulte muy práctico, útil y eficaz.
