# Rejilla protectora para detectores, referencia RPDET de Cofem

- Propiedad del archivo: CONSTRUNARIO
- Formato: FIEBDC-3/2012
- Programa: Construnario Versión 3.51
- Fecha de los precios: 08/03/2024
- Divisa: EUR

**RPDET** u Rejilla protectora para detectores, referencia RPDET de Cofem.
Precio: 63.24
Rejilla para protección de detectores, fabricada en acero inoxidable.
