# Racor ĝ45 rosca exterior, referencia RRE45 de Cofem. Uso ligero

- Propiedad del archivo: CONSTRUNARIO
- Formato: FIEBDC-3/2012
- Programa: Construnario Versión 3.51
- Fecha de los precios: 08/03/2024
- Divisa: EUR

| Código | Ud | Descripción | Precio |
|---|---|---|---|
| RRE45 | u | Racor ĝ45 rosca exterior, referencia RRE45 de Cofem. Uso ligero | 13.93 |
