# Racor ĝ25 rosca interior, referencia RRI25E de Cofem. Uso normal

- Propiedad del archivo: CONSTRUNARIO
- Formato: FIEBDC-3/2012
- Programa: Construnario Versión 3.51
- Fecha de los precios: 08/03/2024
- Divisa: EUR

| Código | Ud | Descripción | Precio |
|---|---|---|---|
| RRI25E | u | Racor ĝ25 rosca interior, referencia RRI25E de Cofem. Uso normal | 16.41 |
