# Etiqueta identificativa, referencia SAEIPM50 de Cofem

- Propiedad del archivo: CONSTRUNARIO
- Formato: FIEBDC-3/2012
- Programa: Construnario Versión 3.51
- Fecha de los precios: 08/03/2024
- Divisa: EUR

**SAEIPM50** u Etiqueta identificativa, referencia SAEIPM50 de Cofem
Precio: 41.96
Etiqueta identificativa para puntos de muestreo (bobina de 100 etiquetas)
