# Clips para fijación de tubos 25mm, referencia SAFTU2025 de Cofem. Bolsa 20uds

- Propiedad del archivo: CONSTRUNARIO
- Formato: FIEBDC-3/2012
- Programa: Construnario Versión 3.51
- Fecha de los precios: 08/03/2024
- Divisa: EUR

| Código | Ud | Descripción | Precio |
|---|---|---|---|
| SAFTU2025 | u | Clips para fijación de tubos 25mm, referencia SAFTU2025 de Cofem. Bolsa 20uds | 45.26 |
