# T ABS 25mm, referencia SAT1025 de Cofem. Bolsa 10uds

- Propiedad del archivo: CONSTRUNARIO
- Formato: FIEBDC-3/2012
- Programa: Construnario Versión 3.51
- Fecha de los precios: 07/05/2024
- Divisa: EUR

| Código | Ud | Descripción | Precio |
|---|---|---|---|
| SAT1025 | u | T ABS 25mm, referencia SAT1025 de Cofem. Bolsa 10uds | 42.90 |
