# T para capilar, referencia SATC5 de Cofem. Bolsa 5uds

- Propiedad del archivo: CONSTRUNARIO
- Formato: FIEBDC-3/2012
- Programa: Construnario Versión 3.51
- Fecha de los precios: 08/03/2024
- Divisa: EUR

| Código | Ud | Descripción | Precio |
|---|---|---|---|
| SATC5 | u | T para capilar, referencia SATC5 de Cofem. Bolsa 5uds | 30.54 |
