# Tramo de 3 m de tubo ABS 25mm, referencia SATU325 de Cofem. Paquete 20 uds

- Propiedad del archivo: CONSTRUNARIO
- Formato: FIEBDC-3/2012
- Programa: Construnario Versión 3.51
- Fecha de los precios: 08/03/2024
- Divisa: EUR

| Código | Ud | Descripción | Precio |
|---|---|---|---|
| SATU325 | u | Tramo de 3 m de tubo ABS 25mm, referencia SATU325 de Cofem. Paquete 20 uds | 350.36 |
