# Tubo capilar Ĝ8, referencia SATUC100 de Cofem. Rollo 100 m

- Propiedad del archivo: CONSTRUNARIO
- Formato: FIEBDC-3/2012
- Programa: Construnario Versión 3.51
- Fecha de los precios: 08/03/2024
- Divisa: EUR

| Código | Ud | Descripción | Precio |
|---|---|---|---|
| SATUC100 | u | Tubo capilar Ĝ8, referencia SATUC100 de Cofem. Rollo 100 m | 295.71 |
