# Unión recta 25mm, referencia SAUR1025 de Cofem. Bolsa 10 uds

- Propiedad del archivo: CONSTRUNARIO
- Formato: FIEBDC-3/2012
- Programa: Construnario Versión 3.51
- Fecha de los precios: 08/03/2024
- Divisa: EUR

| Código | Ud | Descripción | Precio |
|---|---|---|---|
| SAUR1025 | u | Unión recta 25mm, referencia SAUR1025 de Cofem. Bolsa 10 uds | 14.57 |
