# Sensor de monóxido de carbono, referencia SCO de Cofem. No incluye zócalo

- Propiedad del archivo: CONSTRUNARIO
- Formato: FIEBDC-3/2012
- Programa: Construnario Versión 3.51
- Fecha de los precios: 08/03/2024
- Divisa: EUR

**SCO** u Sensor de monóxido de carbono, referencia SCO de Cofem. No incluye zócalo
Precio: 76.85
Sensor de difusión de monóxido de carbono (CO) para sistema COsensor diseñado según la norma europea EN 50545-1 y certificado UNE 23300. El sensor está diseñado para funcionar con todos los modelos de centrales COsensor, tanto convencionales (modelos CCO y MiniCO) como direccionables (ZafirCO). En este sentido, el sensor, cuando se enciende la central, reconoce el modelo y adapta su comunicación a la requerida por ella. El sensor está basado en tecnología electroquímica que le permite responder adecuadamente a las concentraciones de CO en el ambiente, y enviar esta información a la central. De esta forma la central actuará adecuadamente activando las ventilaciones y alarmas necesarias. El sensor contiene también un led de color rojo que en funcionamiento habitual parpadea cada 10 segundos aproximadamente. Conectado con centrales convencionales, el parpadeo es doble para indicar que se ha alcanzado una concentración de 50 ppm de CO, y se queda fijo cuando la concentración alcanza los 200 ppm de CO. Conectado con centrales direccionables, el parpadeo es doble cuando la concentración leída por el sensor es igual o superior al nivel de ventilación programado en la zona, y fijo cuando dicha lectura es igual o superior al nivel de alarma también programada en la zona. Los sensores de CO deben distribuirse por el recinto de acuerdo con las normas/reglamentos de instalación. Una cobertura recomendable para estos dispositivos puede ser entre 200 y 300 m2, situándolos a una altura de entre 1,5 y 2 m del suelo. En centrales direccionables con el modo mantenimiento activado, se puede comprobar fácilmente el funcionamiento de los sensores observando como parpadea su led al enfrentarlo al gas de prueba. La filosofía y el modo de funcionamiento de los equipos está basado en un diseño según la norma EN 50545-1, usando sensores de difusión con calibración de fábrica para operar durante toda su vida operativa, y certificada UNE 23300. Características: Compatible con centrales convencionales modelo CCO y MiniCO, y centrales direccionables modelo ZafirCO. La base del sensor admite instalaciones con tubo de Ø16 mm. Led rojo que permite identificar la comunicación del sensor y las concentraciones de ventilaciones y alarma. Conectado con centrales direccionables, admite modo mantenimiento para verificar el estado del sensor al enfrentarlo al gas de prueba. Contiene número de programación para permitir identificarlo en las centrales direccionables. Sistema diseñado según norma europea EN 50545-1 con sensores de difusión calibrados en fábrica. Sistema certificado UNE 23300.
