# Soporte individual para generadores GA300/GA200, referencia SGA 300-1 de Cofem

- Propiedad del archivo: CONSTRUNARIO
- Formato: FIEBDC-3/2012
- Programa: Construnario Versión 3.51
- Fecha de los precios: 08/03/2024
- Divisa: EUR

**SGA 300-1** u Soporte individual para generadores GA300/GA200, referencia SGA 300-1 de Cofem
Precio: 61.33
Soporte individual para 1 bote generador de SOYUZ.
