# Sirena de alarma bitonal 24v óptico-acústica, referencia SIR24BL de Cofem

- Propiedad del archivo: CONSTRUNARIO
- Formato: FIEBDC-3/2012
- Programa: Construnario Versión 3.51
- Fecha de los precios: 08/03/2024
- Divisa: EUR

**SIR24BL_2** u Sirena de alarma bitonal 24v óptico-acústica, referencia SIR24BL de Cofem
Precio: 88.58
Sirena de interior y exterior para conectarse directamente a la salida de sirena de las centrales o módulos de relés. Características: Sirena de interior y exterior construida en ABS rojo. Gran volumen de sonido. Bajos consumo. 32 tonos seleccionables. Control de volumen. Sincronización automática. SIR24B: Sirena. SIR24BL: Sirena con luz. SIR24BZA: Sirena con zócalo alto. BSLC: Base con luz, certificada EN54-23.
