# Sirena de alarma bitonal 24v con zócalo bajo, referencia SIR24BLZO de Cofem

- Propiedad del archivo: CONSTRUNARIO
- Formato: FIEBDC-3/2012
- Programa: Construnario Versión 3.51
- Fecha de los precios: 08/03/2024
- Divisa: EUR

| Código | Ud | Descripción | Precio |
|---|---|---|---|
| SIR24BLZO | u | Sirena de alarma bitonal 24v con zócalo bajo, referencia SIR24BLZO de Cofem | 88.58 |
