# Sirena de alarma óptico acústica de 24v, certificada según EN54-3 y EN54-23, referencia SIR24C de Cofem

- Propiedad del archivo: CONSTRUNARIO
- Formato: FIEBDC-3/2012
- Programa: Construnario Versión 3.51
- Fecha de los precios: 08/03/2024
- Divisa: EUR

**SIR24C** u Sirena de alarma óptico acústica de 24v, certificada según EN54-3 y EN54-23, referencia SIR24C de Cofem
Precio: 121.56
Serie de sirenas de interior y exterior para conectarse directamente a la salida de sirena de las centrales o módulos de relés. • Sirena de interior/exterior construida en ABS rojo. • Gran volumen de sonido. Bajo consumo. • Certificada EN54-3. • 32 tonos seleccionables. Control de volumen. • Sincronización automática. • SIR24C: Sirena con luz, certificada EN54-23. • Todas las sirenas tienen diodo incorporado Características: Rango de voltaje: 9-28 Vdc Consumo: (usando tono7) 49mA (SIR24C) Volumen de salida: 107dB (tono 23) Temperatura operativa: -25ºC a +70ºC Dimensiones: Ø100 x 98 mm (SIR24C) Protección IP: IP21C-SIR24C (base baja) / IP65-SIR24C (base alta)
