# Dispositivo de alarma con luz para instalar en pared, referencia SIRWAL de Cofem

- Propiedad del archivo: CONSTRUNARIO
- Formato: FIEBDC-3/2012
- Programa: Construnario Versión 3.51
- Fecha de los precios: 08/03/2024
- Divisa: EUR

| Código | Ud | Descripción | Precio |
|---|---|---|---|
| SIRWAL | u | Dispositivo de alarma con luz para instalar en pared, referencia SIRWAL de Cofem | 94.57 |
