# Soporte en l para ELPCF300K, referencia SLELPCF300K de Cofem

- Propiedad del archivo: CONSTRUNARIO
- Formato: FIEBDC-3/2012
- Programa: Construnario Versión 3.51
- Fecha de los precios: 08/03/2024
- Divisa: EUR

**SLELPCF300K** u Soporte en l para ELPCF300K, referencia SLELPCF300K de Cofem
Precio: 34.03
Soporte para electroimán en "L" para el electroimán ELPCF300K.
