# Soporte lanza ĝ45, referencia CO45 de Cofem

- Propiedad del archivo: CONSTRUNARIO
- Formato: FIEBDC-3/2012
- Programa: Construnario Versión 3.51
- Fecha de los precios: 07/05/2024
- Divisa: EUR

| Código | Ud | Descripción | Precio |
|---|---|---|---|
| SO45 | u | Soporte lanza ĝ45, referencia CO45 de Cofem | 2.76 |
