# Armario para kit de primeros auxilios color blanco, referencia SOKITB de Cofem. Medidas: 300x100x203 mm

- Propiedad del archivo: CONSTRUNARIO
- Formato: FIEBDC-3/2012
- Programa: Construnario Versión 3.51
- Fecha de los precios: 08/03/2024
- Divisa: EUR

| Código | Ud | Descripción | Precio |
|---|---|---|---|
| SOKITB | u | Armario para kit de primeros auxilios color blanco, referencia SOKITB de Cofem. Medidas: 300x100x203 mm | 157.39 |
