# Sprinkler 1/2" montante K80 rápido bronce 141º, referencia SP12M80R141B de Cofem

- Propiedad del archivo: CONSTRUNARIO
- Formato: FIEBDC-3/2012
- Programa: Construnario Versión 3.51
- Fecha de los precios: 07/05/2024
- Divisa: EUR

| Código | Ud | Descripción | Precio |
|---|---|---|---|
| SP12M80R141B | u | Sprinkler 1/2" montante K80 rápido bronce 141º, referencia SP12M80R141B de Cofem | 10.83 |
