# Sprinkler 1/2" montante K80 estándar cromo 141º, referencia SP12M80S141C de Cofem

- Propiedad del archivo: CONSTRUNARIO
- Formato: FIEBDC-3/2012
- Programa: Construnario Versión 3.51
- Fecha de los precios: 07/05/2024
- Divisa: EUR

| Código | Ud | Descripción | Precio |
|---|---|---|---|
| SP12M80S141C | u | Sprinkler 1/2" montante K80 estándar cromo 141º, referencia SP12M80S141C de Cofem | 10.50 |
