# Sprinkler 1/2 pared K80 estándar cromo 79º, referencia SP12P80S79C de Cofem

- Propiedad del archivo: CONSTRUNARIO
- Formato: FIEBDC-3/2012
- Programa: Construnario Versión 3.51
- Fecha de los precios: 08/03/2024
- Divisa: EUR

| Código | Ud | Descripción | Precio |
|---|---|---|---|
| SP12P80279C | u | Sprinkler 1/2 pared K80 estándar cromo 79º, referencia SP12P80S79C de Cofem | 18.87 |
