# Sprinkler 1/2 pared K80 estándar bronce 79º, referencia SP12P80S79B de Cofem

- Propiedad del archivo: CONSTRUNARIO
- Formato: FIEBDC-3/2012
- Programa: Construnario Versión 3.51
- Fecha de los precios: 08/03/2024
- Divisa: EUR

| Código | Ud | Descripción | Precio |
|---|---|---|---|
| SP12P80S79B | u | Sprinkler 1/2 pared K80 estándar bronce 79º, referencia SP12P80S79B de Cofem | 10.78 |
