# Boca de incendio equipada, ø25, referencia SPB25 de Cofem. 20m de manguera sobre soporte de fijación al suelo

- Propiedad del archivo: CONSTRUNARIO
- Formato: FIEBDC-3/2012
- Programa: Construnario Versión 3.51
- Fecha de los precios: 07/05/2024
- Divisa: EUR

**SPB25** u Boca de incendio equipada, ø25, referencia SPB25 de Cofem. 20m de manguera sobre soporte de fijación al suelo
Precio: 455.92
Boca de incendio Equipada Ø25 mm según norma UNE/EN 671-1 y 20 m de manguera semirígida fabricada según UNE 694. Está compuesta por: Soporte PIE construido en chapa de acero de 1mm de espesor, pintado en color rojo RAL 3000, de medidas 476 x 1525 x 240 mm. Provisto de soporte de fijación de BIE y soporte fijación extintor, entrada de alimentación, manguera, lanza, válvula de asiento, manómetro y latiguillo de alimentación. La BIE se podrá fabricar en otro color, teniendo el RAL proporcionado por el cliente. Características: - Devanadera de discos de Ø460mm, pintada en rojo, con alimentación axial. - Manguera semirígida de Ø 25 mm y 20 m de longitud, fabricada según Norma EN 694 y con marca de conformidad a Norma. - Guía para manguera que permite la salida de la manguera en cualquier dirección dentro de los 180º frontales. - Lanza de tres efectos: cierre, pulverización y chorro, conectada por medio de machón roscado al extremo de la manguera. - Válvula de bola de paso recto de 1”, con toma de manómetro 1/8”. - Manómetro graduado de 0 a 25 bares. - Latiguillo de alimentación entre válvula y devanadera, con manguera semirígida de Ø 25 mm.
