# Embellecedor acero inoxidable, referencia SPEI de Cofem

- Propiedad del archivo: CONSTRUNARIO
- Formato: FIEBDC-3/2012
- Programa: Construnario Versión 3.51
- Fecha de los precios: 07/05/2024
- Divisa: EUR

| Código | Ud | Descripción | Precio |
|---|---|---|---|
| SPEI | u | Embellecedor acero inoxidable, referencia SPEI de Cofem | 2.44 |
