# Latiguillo flexible DN25 de 700mm, referencia SPF25780OC de Cofem

- Propiedad del archivo: CONSTRUNARIO
- Formato: FIEBDC-3/2012
- Programa: Construnario Versión 3.51
- Fecha de los precios: 08/03/2024
- Divisa: EUR

**SPF25780OC** u Latiguillo flexible DN25 de 700mm, referencia SPF25780OC de Cofem
Precio: 40.94
Todos los sprinklers flexibles incluyen: - Boquilla de entrada de 1” (110mm) - Reductor recto de 1/2” NPT o 3/4”NPT - Barra de soporte de 640mm - soporte A2 - 2 soportes B11 o B01 o B07 o B900
