# Tubo sencillo prolongable de 1,15m (max 3m por pértiga), referencia SPR-H de Cofem

- Propiedad del archivo: CONSTRUNARIO
- Formato: FIEBDC-3/2012
- Programa: Construnario Versión 3.51
- Fecha de los precios: 08/03/2024
- Divisa: EUR

**SPR-H** u Tubo sencillo prolongable de 1,15m (max 3m por pértiga), referencia SPR-H de Cofem
Precio: 338.08
Tubo sencillo prolongable de 1,15m para pértiga. Máximo de tubos por pértiga.
