# Sonda de temperatura de 70º, referencia ST70INT de Cofem. Para intemperie

- Propiedad del archivo: CONSTRUNARIO
- Formato: FIEBDC-3/2012
- Programa: Construnario Versión 3.51
- Fecha de los precios: 07/05/2024
- Divisa: EUR

**ST70INT** u Sonda de temperatura de 70º, referencia ST70INT de Cofem. Para intemperie
Precio: 296.73
Detector de calor puntual basado en una sonda que permite su instalación en ambientes especiales. Dependiendo de las necesidades de protección, el detector puede ser usado en: · Ambientes agresivos: Modelos IP65. · Ambientes ATEX: II2GD Exd IIC T6.
