# Sonda de temperatura programable de -20º a 110º, referencia STPR110CAT de Cofem. Con caja Atex

- Propiedad del archivo: CONSTRUNARIO
- Formato: FIEBDC-3/2012
- Programa: Construnario Versión 3.51
- Fecha de los precios: 08/03/2024
- Divisa: EUR

**STPR110CAT** u Sonda de temperatura programable de -20º a 110º, referencia STPR110CAT de Cofem. Con caja Atex
Precio: 746.17
Detector de calor puntual basado en una sonda que permite su instalación en ambientes especiales. Dependiendo de las necesidades de protección, el detector puede ser usado en: · Ambientes agresivos: Modelos IP65. · Ambientes ATEX: II2GD Exd IIC T6.
