# Acople metálico M-H M30xG1"x30 para B.I.E., referencia TACR3X de Cofem

- Propiedad del archivo: CONSTRUNARIO
- Formato: FIEBDC-3/2012
- Programa: Construnario Versión 3.51
- Fecha de los precios: 08/03/2024
- Divisa: EUR

| Código | Ud | Descripción | Precio |
|---|---|---|---|
| TACR3X | u | Acople metálico M-H M30xG1"x30 para B.I.E., referencia TACR3X de Cofem | 5.81 |
