# Cajón de trapos de 450x270x200 mm, referencia TRA de Cofem

- Propiedad del archivo: CONSTRUNARIO
- Formato: FIEBDC-3/2012
- Programa: Construnario Versión 3.51
- Fecha de los precios: 08/03/2024
- Divisa: EUR

| Código | Ud | Descripción | Precio |
|---|---|---|---|
| TRA | u | Cajón de trapos de 450x270x200 mm, referencia TRA de Cofem | 64.92 |
