# Trajeta red de centrales redundante End Of Line (final de línia), referencia TRCEOL de Cofem

- Propiedad del archivo: CONSTRUNARIO
- Formato: FIEBDC-3/2012
- Programa: Construnario Versión 3.51
- Fecha de los precios: 07/05/2024
- Divisa: EUR

| Código | Descripción | Precio |
|---|---|---|
| TRCEOL | Trajeta red de centrales redundante End Of Line (final de línia), referencia TRCEOL de Cofem | 130.68 |
