# Válvula de asiento de 1” H-H con toma de manómetro de ¼”, referencia V25H de Cofem

- Propiedad del archivo: CONSTRUNARIO
- Formato: FIEBDC-3/2012
- Programa: Construnario Versión 3.51
- Fecha de los precios: 08/03/2024
- Divisa: EUR

**V25H** u Válvula de asiento de 1” H-H con toma de manómetro de ¼”, referencia V25H de Cofem
Precio: 26.89
Válvula de asiento de 1” H-H con toma de manómetro de ¼”
